# Bahnhof Bad Freienwalde 2. BA Bibiothek
Angebotsaufforderung (GAEB 90, DA83)
Eröffnung: 26.08.26
Ende der Zuschlagsfrist: 22.10.26
Währung: EUR
Auftraggeber: Die Stadt Bad Freienwalde

## Stahlbauarbeiten
Datum: 17.06.26

*Hinweis*
Das ehem. Empfangsgebäude des Bahnhofs Bad Freienwalde
befindet sich in 16259 Bad Freienwalde, Am Bahnhof .
Es handelt sich um ein ein-bis zweigeschossiges
Gebäude. ein traufständiger Mittelbau wird seitlich von
zwei giebelständigen Gebäudeteilen gefasst. ein
gleichfalls zweigeschossiger Anbau einer späteren
Bauphase, der sich in Gliederung und Material deutlich
vom ersten Bauabschnitt absetzt, schließt das Gebäude
zu den eingeschossigen Güterschuppen ab. Auf der zum
Stellwerk orientierten Seite befindet sich ein weiterer
eingeschossiger Anbau, der in Gliederung und Material
dem  ersten Bauabschnitt gleicht. Zur Gleisanlage ist
eine Bahnsteigüberdachung konstruktiv mit dem Gebäude
verbunden. Die Überdachung ist in Besitz der Deutschen
Bahn AG, desgleichen die Bahnsteiganlage. Zum
Bahnhofplatz orientiert wurde ein weitere Anbau
eingeschossig in den 30er Jahren errichtet. Dieser
weist neben einem farbig deutlich absetzenden
Klinkermauerwerk Zierelemente (Gesimse,
Sockelverkleidung aus Sandstein auf. Das Gebäude ist
teilunterkellert. Das Gebäude wurde als Mauerwerksbau
errichtet. Die Fassaden weisen Sichtmauerwerk aus einem
rotbunten, reichsformatigen Vormauerstein auf. Es sind
umfangreich Zierelemente wie Rundbögen. Blenden,
Deutsche Bänder, Gesimse vorhanden.Die Decken wurden
als Balkendecken mit schwerem Einschub, unterseitigem
Putz auf Putzträger und oberseitigem Belag aus Dielung
ausgebildet. Die Keller sind mit preußischer Kappe
gedeckt. Die Dachonstruktionen sind Pfettendächer mit
einer Dachneigung von 14°, vollflächiger Schalung und
mehrlagiger Pappdeckung.
Sowohl die Fassaden als auch die komplette
Dachkonstruktion mit Dachdeckung wurden in einem ersten
Bauabschnitt saniert.
Ein Bereich des Erdgeschosses wurde ausgebaut und wird
z.Z. durch den VFBQ Bad Freienwalde e.V genutzt.
Im geplanten Bauabschnitt soll der verbliebene
Erdgeschossbereich  sowie das komplette Obergeschoss
für die Nutzung Bibliothek saniert und ausgebaut
werden. Diese bauaufgabe ist in zwei Abschnitte
geteilt:
- Abschnitt 1. Rohbauarbeiten und Regenentwässerung
- Abschnitt  Ausbauarbeiten und Einrichtung

Das Objekt ist in der Liste der Brandenburgischen
Denkmale in der Kategorie C) Denkmale übriger Gattungen
erfasst.

Die ausgeschriebenen Leistungen beinhalten die
Stahlbauarbeiten zur Sanierung des Abschnitts
Bibliothek  in den Gewerken:

- Maurer-, Beton- und Abdichtungsarbeiten
- Zimmerarbeiten
- Dachdecker- und Klempnerarbeiten

Die Leistungen der Baustelleneinrichtung sind im Los
Rohbauarbeiten: Mauer- und Betonarbeiten
ausgeschrieben.

*Hinweis*
Die Baustelle befindet sich unmittelbar am Platz "Am
Bahnhof". Das Grundstück ist verkehrstechnisch
erschlossen und mit Technik über die Bahnhofstraße und
den vorgenannten Platz befahrbar.  Dem Bieter ist
aufgegeben, sich vor Angebotsabgabe persönlich von
Zustand und Zuwegung zu überzeugen und seine
Erkenntnisse im Angebot zu berücksichtigen.
Im Gebäude sind vorhanden:
Im westlich zum Stellwerk orientierten Teilkeller des
Gebäudes: der Wasseranschluss, der für die
Bauwasserversorgung zu nutzen ist, sowie der
Baustromanschluss
Lagerplätze sind auf dem Flurstück 290 der Flur 2
einzurichten und durch Bauzaun zu sichern.Hierbei ist
zu beachten, dass während der gesamten Bauzeit der
Bahnbetrieb aufrecht erhalten werden und damit der
Zugang zum Bahnsteig über das Flurstück 291 gesichert
werden muss.
Der Bereich der Baustelleneinrichtung ist nach
Abschluss der Bauarbeiten gereinigt und frei von
Schäden an den Auftraggeber zurückzugeben.
Beschädigungen sind durch den Auftragnehmer auf dessen
Kosten zu beseitigen.

Auszug aus dem Amtlichen Lageplan

Die Leistungen der Baustelleneinrichtung sind im Los
Rohbauarbeiten Mauer- und Betonarbeiten ausgeschrieben.
Die Einrichtungen der BE werden durch alle anderen
Gewerke genutzt.

*Hinweis*
Die Bauarbeiten sind mit Vertragsschluss am  01.02.2027
mit der Vorfertigung zu beginnen und im Bereich
Treppenanlage Foyer bis zum  16.04.2027 abzuschließen.
Die Montage der Treppenggeländer ist bis zum 31.05.2027
abzuschließen
Der Ort der  Baustelleneinrichtung ist dem
Baustelleneinrichtungsplan zu entnehmen

Auf der Baustelle sind Kraft- und Lichtstromanschlüsse
sowie Bauwasseranschlüsse vorhanden.
Die Verbrauchskosten an Baustrom und Bauwasser werden
den ausführenden Firmen mit 0,40 % der
Bruttoschlussrechnungssumme im Rahmen der
Schlussrechnung abgezogen.
Der Bauherr schließt für die Baustelle eine
Bauleistungsversicherung ab. Die Kosten hierfür werden
dem Auftragnehmer mit 0,20% der
Bruttoschlussrechnungssumme im Rahmen der
Schlussrechnung abgezogen.

*Hinweis*
2.  Angaben zur Ausführung:

2.1  Arbeitsabschnitte:

 Die Sanierung des 2. BA des ehem. Empfangsgebäudes
 des Bahnhofs Bad Freienwalde erfolgt in der
 Jahresscheibe 2026 in den Losen

 Rohbauarbeiten:  Mauerarbeiten
  Beton- und Stahlbetonarbeiten
  Abdichtungsarbeiten

 Zimmer- und
 Holzbauarbeiten: Deckensanierung
  Sanierung von Fachwerkwänden
  Dachstuhlertüchtigung
  Einbau der Dämmebene Dach
 Putzarbeiten Innendämmung der Außenwände
  Innenputz
 Fenster und
 Außentüren: Neufertigung von Fenstern und Außentüren
  aus Holz
 Metallbauarbeiten Stahl- Glaselemente um Bahnsteig
 Stahlbauarbeiten  Tragkonstruktion für eine
  Treppenanlage,
  Treppengeländer
 Regenwasseranlage

2.2 Sämtliche Erdarbeiten mit über 40 cm Eingrifftiefe
sind auf Bodendenkmale hin zu untersuchen. Es erfolgt
eine baubegleitende Kontrolle. Bei Anzeichen von
Bodendenkmalen sind die Arbeiten einzustellen und die
örtliche Bauleitung zu informieren

2.3 Für alle verwendeten Produkte ist vor dem Einbau
 ein Brauchbarkeitsnachweis der Bauleitung vorzulegen.
 Die Bauprodukte müssen die Anforderungen der
 Bauordnung erfüllen, d.h. daß von ihm keine Gefahr für
 die öffentliche Sicherheit ausgeht.
Die Produkte müssen den Anforderungen der Ausschreibung
genügen.

 Außerdem müssen nachgewiesen werden:

   - Hersteller und Werk
   - Herstellerzeichen (soweit vorhanden)
   - Prüfberichte eines auf EU Norm zugelassenen
  Prüflabors
   - Zertifikat der werkseigenen Produktionskontrolle
    - CE Kennzeichnung
   - Tag der Lieferung
   - geforderte technische Eigenschaften und Qualitäten
  sh Prüfzeugnisse

2.5 Für das Abladen, Lagern und den Transport von
  Stoffen ist jeder AN selbst verantwortlich.

 Für alle ausgeführten Arbeiten gelten  die
 "Allgemeinen Regelungen für Bauarbeiten jeder Art" -
  DIN 18299, VOB Teil C.

*Hinweis*
Es dürfen nur Baustoffe verwendet werden, die den
Anforderungen der anerkannten Regeln der Technik
entsprechen, im Regelfall also die einschlägigen DIN
Normen.

Vor Beginn der Arbeiten sind der Bauleitung für alle
verwendeten Baustoffe
(ausgenommen Erd- und Füllstoffe) die Brauchbarkeits-
und Übereinstimmungsbescheinigungen der Hersteller
vorzulegen.
Zur Abnahme der Bauleistungen  ist der Bauleitung eine
vollständige Mappe mit den gesammelten Brauchbarkeits-
und Übereinstimmungsnachweisen zu übergeben.

### Gewerk 01 Stahtreppen

#### Titel 01.01 Stahltreppe Foyer

**01.01.0010 Verstärkung Randbalken L200x150x12 mm**
Verstärkung eines Randbalkens zum Treppenauge zur
Aufnahme einer neuen Trennwand mit einem Winkelprofil
nach DIN EN 10056-1
Stahlgüte: S235
Oberfläche: Korrosionsschutz durch Verzinken
Korrosivitäts- Kategorie C1, Schichtdicke 85µm
Liefern und auf dem bestehenden Deckenrandbalken
einbauen
Der kurze Winkel ist flächenbündig in den Holzbalken
einzulassen und im Abstand von 50 cm mit
Senkkopfschrauben
z.b. HECO- TOPIX - plus 10,0x160 verzinkt an der Flanke
des Balkens zu befestigen
Ausführung nach D-04 Deckenrand - EG/OG- Foyer

Abrechnung nach m geliefertem und verbautem Profil
Menge: 4,500 m

**01.01.0020 Deckenrandprofil Treppenanschluss L150x90x9 mm, L= 2,0 m**
Deckenrandprofil  für den Anschluss der Treppenwangen
der Haupttreppe liefern und einbauen
Profil L 150x90x10 nach DIN EN 10056-1
Stahlgüte: S235
Oberfläche: Korrosionsschutz durch Verzinken
Korrosivitäts- Kategorie C1, Schichtdicke 85µm
L = 2000 mm
auf Deckenbalken mit Füllhölzern mit
2 Holzschrauben ASSY plus 10x200 (vb)
befestigen
Ausführung nach Leitdetail LD 8
Zeichnung Nr. Statik K 06

Abrechnung nach St. Anschlussprofil
Menge: 1,000 St

**Ausführungsbeschreibung Haupttreppe Foyer**
*Haupttreppe Foyer*
Die Haupttreppe besteht aus folgenden Teilen:
Treppenholme aus kaltgefertigten Rohrprofilen mit
rechteckigem Querschnitt
nach DIN  EN 10219-2, S 235
- Treppenholm TH 1.1 Entspr. Stufenabwicklung L= 4,25
m, MSH 100x50x5 mm,
  9 Stg. 17,16/30 cm
  Anschluss an Podestträger PT 7 mit aufgeschweißter
Kopfplatte 120x120x5 mm
  Kehlnaht 3 mm umlaufend, Stahlblech S 235,
Verbindung 2 M12 (4.6)
  und Fußplatte 210x140x 5 mm S235 mit 4 Bohrungen 13
mm
- Treppenholm TH 1.2entspr. Stufenabwicklungf  L= 4,78
m, MSH 100x50x5 mm,
  9 Stg. 17,16/30 cm
  Anschluss an Podestträger PT 7 mit aufgeschweißter
Kopfplatte 120x120x5 mm
  Kehlnaht 3 mm umlaufend, Stahlblech S 235,
Verbindung 2 M12 (4.6)
  und Fußplatte 210x140x 5 mm S235 mit 4 Bohrungen 13
mm
- 2x Treppenholm TH 2 entspr. Stufenabwicklung L=2,36
m, MSH 100x50x5 mm,
  5 Stg. 17,18/30 cm
  Anschluss an Podestträger PT 7 mit aufgeschweißter
Kopfplatte 120x120x5 mm
  Kehlnaht 3 mm umlaufend, Stahlblech S 235,
Verbindung 2 M12 (4.6)
- 2x Treppenholm TH 3, entspr. Stufenabwicklung L=6,61
m, MSH 140/70/10 mm,
  14 Stg. 17,13/30 cm
- Treppenholm TH 4, entspr. Stufenabwicklung L = 6,61
m, MSH 140/70/5 mm,
  14 Stg. 17,13/30 cm
- Treppenholm TH 5, entspr. Stufenabwicklung L = 6,80
m, MSH 140/70/5 mm,
  14 St. 17,13// 30 m
  Anschlüsse TH 3-TH5 an Podestträger entspr.
Leitdetail LD2
Stahlpodestträger aus IPE-160 nach DIN  1025-5 bzw. DIN
EN 10034,
Stahl S235
- Stahl- Podestträger PT 1, L= 2,50 m,
  Auflager Stütze mit Kopfplatte in gesonderter
Beschreibung
  im Bereich der Anschlüsse Treppenholme TH 3-5 sind
Aussteifungsrippen,
  Stahlblech 5 mm entsprechend Leitdetail lD 2
einzuschweißen
- Stahl- Podestträger PT 2, L= 2,18 m
  Auflager Stütze mit Kopfplatte in gesonderter
Beschreibung
- Stahlpodestträger PT 3, L= 1,32 m + 15 cm
Wandauflager
  Auflager Stütze mit Kopfplatte in gesonderter
Beschreibung sowie Mauerwerk
- Stahlpodestträger PT 4, L=  1,715 m + 15 Wandauflager
  Auflager Mauerwerk, sowie Anschluss an ST 100 nach
Leitdetail LD3
- Stahlpodestträger PT 5, L=  1,83 m + 15 cm
Wandauflager
  Auflager Stütze mit Kopfplatte 140x120x5 mm  sowie
Mauerwerk
- Stahlpodestträger PT 6, L= 1,83 m + 15 cm
Wandauflager
  Auflager Mauerwerk sowie Flansch PT 4
- Stahlpodestträger  PT 7, L=  1,9 m + 15 cm
Wandauflager
  Auflager Mauerwerk sowie Kopfplatte auf Stütze ST 100
- Stahlpodestträger PT 8, L=  1,715 m + 15 Wandauflager
  Auflager Mauerwerk, sowie Kopfplatte auf ST 100
Leitdetail LD6
Stahlstützen HQ 70-5, kaltgefertigtes Hohlprofil mit
quadratischem Querschnitt
nach DIN EN 102109 (07.06) Stahl S 235
- Stahlstütze ST 100 HQ 70-5, L = 3200 mm
  mit Kopfplatte 160x80x 5 mm 4 Bohrungen 13 mm
  und Fußplatte 140x140x10 mm  4 Bohrungen 13 mm
  Schweißverbindungen umlaufend Kehlnaht 3 mm
- Stahlstütze ST 101 HQ 70-5, L = 2300 mm
  mit Kopfplatte 160x80x 5 mm 4 Bohrungen 13 mm
  und Fußplatte 140x140x10 mm  4 Bohrungen 13 mm
  sowie Anschlussblech Podestträger PT 4 140x120x5 mm,
  2 Bohrungen 13 mm
  Schweißverbindungen umlaufend Kehlnaht 3 mm
Koppelträger IPE 100 nach DIN 1025-5 bzw. DIN EN 10034
- Koppelträger KT in verschiedenen Längen
  KT 1 L 3400 mm
  KT 2 L 3100 mm
  KT 3 L 2750 mm
  KT 4 L 1450 mm
  2x KT 5 L 1350 mm

Randträger U 120 nach DIN 1026-1 und DIN EN 10279 Stahl
S235
- RT 1 L 1400 mm mit beidseitigen Kopfplatten mit 2
Bohrungen 13 mm
  beachten: Der Zuschnitt mus dem schrägen
Podestverlauf angepasst werden
Randträger L 150x90x10 mm nach DIN EN 10056-1
- RT 2 L 2200 mm Ausführung nach Leitdetail LD 8

in Einzelteilen vorfertigen,
Oberfläche: Korrosionsschutz durch Verzinken
Korrosivitäts- Kategorie C1, Schichtdicke 85µm
auf die Baustelle liefern und nach Architektenplan
G2201 und
Statikplan K06 montieren

Kalkulation nach St. gefertigter und aufgestellter
Treppe

**01.01.0030 Werkplanung Haupttreppe**
Werkplanung der Haupttreppe auf der Grundlage des
Architektenplanes
G2201 und des Statikplanes K06
Die fertiggestellte Werkplanung ist dem Architekten vor
Fertigungsbeginn
zur Bestätigung vorzulegen.

Abrechnung pauschal
Menge: 1,000 psch

**01.01.0040 Hauptreppe Foyer, Stahlkonstruktion**
in Einzelteilen vorfertigen,
Oberfläche: Korrosionsschutz durch Verzinken
Korrosivitäts- Kategorie C1, Schichtdicke 85µm
auf dei Baustelle liefern und nach Architektenplan
G2201 und
Statikplan K06 montieren

Kalkulation nach kg verbauter Profilstahl, Lieferung
und Fertigung
Verzinkung in Zulageposition
Menge: 1566,580 kg

**01.01.0050 Verzinken, Stahlprofile**
Korrosionsschutz für Stahlkonstruktionen, inkl.
Vorbehandlung der Stahlbauteile. bei der Montage
beschädigte Stellen sind vom AN im Sprühverfahren
nachzuverzinken.
Bautelie: sh. Ausführungsbeschreibung Haupttreppe Foyer
Korrosivitätskategorie: C1
Schichtdicke: =/> 70µm

Abrechnung nach kg verzinkten Bauteils
Menge: 1566,580 kg

**01.01.0060 Erstbesch Treppenwange Stahl Abwicklung 0,421 m 2K-Haftgrund 2K-Acrylh**
STLB-Bau 2025-10 034
Erstbeschichtung an Treppenwange, innen, Untergrund
verzinkter Stahl, glatt,
Abwicklung der Bearbeitungsflächen '0,421' m,
Grundbeschichtung aus Haftgrund, 2-komponentig,
lösemittelbasiert,
Zwischenbeschichtung aus Acrylharzlack, 2-komponentig
lösemittelbasiert, als Dickschicht,
Schlussbeschichtung aus Acrylharzlack, 2-komponentig
lösemittelbasiert, matt, deckend, sattgetönt,
Arbeitshöhe der zu bearbeitenden oder zu bekleidenden
Fläche über 3,5 bis 5,5 m über der Standfläche des
hierfür erforderlichen Gerüstes, Gerüst wird gesondert
vergütet, Ausführung gemäß Zeichnung,
Zeichnungs-Nr 'Statik K.06 Haupttreppe
Eingangsbereich'.
Menge: 41,430 m

### Gewerk 02 Treppengeländer

#### Titel 02.01 Ausführung und Sicherungen

**Ausführungsbeschreibung Aussagen zur Ausführung**
*Aussagen zur Ausführung*
Die Lieferung und Montage aller Geländer erfolgt im 2.
BA Ausbau. Vorerst erfolgt nur die Sicherung mit
provisorischem Baugeländer.

**02.01.0010 Schutzgeländer Holz H 1m einrichten räumen**
STLB-Bau 2025-10 000
Schutzgeländer, aus Holz, gehobelt, auf befestigtem
Untergrund, Höhe 1 m, einrichten und räumen, Ausführung
gemäß Einzelbeschreibung,
Einzelbeschreibungs-Nr 'Alle Treppenanlagen im Rohbau,
Läufe, Podeste  erhalten provisorische  Geländer als
Absturzsicherung.'.
Menge: 30,000 m

USt %: 19,00
